# AUSSCHREIBEN.DE
Leistungsbeschreibung (GAEB 90, DA81)
Währung: _

## AUSSCHREIBEN.DE - Triflex
Datum: 19.07.24

### Titel 01 Triflex ProDrain - Balkon Entkopplungssy

*Hinweis*
Triflex ProDrain®
Balkon Entkopplungssystem für Triflex BTS-P - Balkon
Abdichtungssystem

Bauvorhaben: '...'
Architekt/Bauherr: '...'

Vorbemerkungen:

Die Verarbeitung erfolgt mit Produkten der Firma
Triflex GmbH & Co. KG, Minden.

Bei dem ausgeschriebenen System Triflex ProDrain
handelt es sich um eine Sonderlösung. Den Abschluss des
Systemaufbaus bildet das Triflex BTS-P - Balkon
Abdichtungssystem.

Die Einhaltung aller gültigen Richtlinien wird für die
jeweils empfohlenen Systemaufbauten mit Triflex-
Produkten berücksichtigt bzw. vorausgesetzt.

Die Abdichtungen innerhalb des Systemaufbaus mit
Triflex ProDetail (Anschlüsse, Details) sowie Triflex
ProTerra (Fläche) sind durch europäisch technische
Bewertungen (ETA), ausgestellt durch das Deutsche
Institut für Bautechnik (DIBt), abgesichert und
erfüllen die Anforderungen der Bauproduktenverordnung
der EU (CE-Kennzeichnung) nach ETAG Nr. 005 in der
jeweils höchsten Nutzungskategorie.
Allgemeine bauaufsichtliche Prüfzeugnisse (PG-FLK)
weisen die Verwendbarkeit der Abdichtungen innerhalb
des Systemaufbaus als Bauwerksabdichtung auf bis zu 90°
geneigten Flächen gemäß MVV TB C 3.28 nach.
Die Verwendung des Systems als schwer entflammbare
Variante S1 wird ebenfalls durch einen
Klassifizierungsbericht nachgewiesen.
Die mechanische Belastbarkeit (ETAG 005 TR-006), die
Rissüberbrückungsfähigkeit (ETAG 005 TR-013), das
positive Austrocknungsverhalten und die Funktionalität
des Systems auf feuchten Untergründen werden über einen
Prüfbericht nachgewiesen.

Der Auftragnehmer hat vor Auftragserteilung
nachzuweisen, dass er für die Verarbeitung von Triflex-
Produkten geschult wurde. Andernfalls ist die
Einweisung durch einen Schulungsmeister am Objekt
sicherzustellen.

Die in der Ausarbeitung enthaltenen Massen sind auf der
Baustelle zu überprüfen.

Die Abrechnung erfolgt nach gemeinsamem Aufmaß des
Auftragnehmers mit dem Auftraggeber.

Die Arbeiten sind so auszuführen, dass bei
Arbeitsunterbrechung ein Eindringen von
Niederschlagswasser in den Systemaufbau verhindert
wird.

Für die Schuttbeseitigung sind die Abfuhr- und
Deponiekosten in die Einzelpreise einzukalkulieren bzw.
gesondert auszuweisen.

Bedenken gegen die Vorleistungen anderer Unternehmer
sind dem Auftraggeber unverzüglich, möglichst schon vor
Beginn der Arbeiten, schriftlich mitzuteilen.

Dem Bieter wird empfohlen, vor Angebotsabgabe das
Objekt zu besichtigen.

Falls bei den Ausführungsarbeiten Änderungen oder
Sonderarbeiten erforderlich werden, die nicht erfasst
sind, sind diese im einzelnen vor Ausführung anzuzeigen
und anschließend gesondert zu verrechnen.

Die Arbeiten verstehen sich, wenn nicht ausdrücklich
anders beschrieben, als fix und fertige Leistung,
einschließlich Lieferung aller erforderlichen
Materialien und Nebenleistungen.

Als Vertragsbestandteile gelten:
· Leistungsverzeichnis
· Systembeschreibung und Produktinformationen des
Herstellers
· DIN 18202 - Toleranzen im Hochbau
· DIN 18531 - Abdichtung von Dächern, Balkonen, Loggien
und Laubengängen
· Regeln für Abdichtungen (Flachdachrichtlinie) -
Zentralverband des Deutschen Dachdeckerhandwerks
(für das Abdichtungssystem Triflex BTS-P)
· Baupolizeiliche Bestimmungen
· Unfallverhütungsvorschriften
· VOB Teil B
in den jeweils zum Zeitpunkt des Vertragsabschlusses
gültigen Fassungen.

Der Systemaufbau ist vom sachkundigen Planer nach
objektspezifischen Anforderungen anzupassen.
Detaillierte Ausschreibungstexte sind vom Planer
eigenverantwortlich zu erstellen. Mit der Übermittlung
dieses Leistungsverzeichnis-Entwurfs ist keine konkrete
Projektberatung verbunden. Die Textausarbeitung ist
eine unverbindliche Serviceleistung von Triflex.
Rechtsansprüche aus dieser Leistung sind
ausgeschlossen.

System- und Produkteigenschaften (Triflex ProDrain +
Triflex BTS-P):
· Vollflächig vliesarmiertes Abdichtungssystem auf
Polymethylmethacrylatharzbasis (PMMA) auf
Entkopplungebene
· Entlüftend
· Auf durchfeuchteten Untergründen einsetzbar
· Mechanisch belastbar
· Selbsttragend
· Hohe Steifigkeit
· Sanierungsfreundlich
· Statisch geringe Aufbauhöhe von ca. 1 cm
· Hohe Festigkeit
· Geringes Flächengewicht
· Hydrolysebeständig
· Nahtlos
· Kalt applizierbar
· Schnell reaktiv
· Lösemittelfrei
· Dampfdicht
· Wurzel- und rhizomfest nach FLL-Verfahren
· Verarbeitungsbedingungengemäß System- und
Produktbeschreibungen des Herstellers (z. B.
Anwendungstemperatur mind. 0 °C, Untergrundfeuchtigkeit
max. 6 Gew.-%, Oberflächentemperatur mind. 3 °C über
dem Taupunkt)
· Dynamisch rissüberbrückend
· Rissüberbrückend bis 3,0 mm in Anlehnung an PG-FLK
· Witterungsbeständig (UV, IR usw.)
· Chemisch beständig
· Brandverhalten nach EN 13501-5: Klasse BROOF(t1),
BROOF(t2), BROOF(t3), BROOF(t4)
· Brandverhalten nach EN 13501-1: Klasse E
· Europäische technische Bewertung mit CE-Kennzeichnung
in den jeweils höchsten Nutzungskategorien (W3, M und
S, P1 bis P4, S1 bis S4, TL4, TH4)
· Triflex ProDrain + Triflex BTS-P Variante S1 ist
schwer entflammbar (B1 nach DIN 4102 sowie Klasse Bfl-
s1 nach DIN EN 13501-1)

Stand: 07/2024

*Hinweis*
Das System Triflex ProDrain ist eine
Entkopplungsschicht für feuchte Untergründe. Das System
besteht aus einer Entkopplungsmatte sowie einer
Lastverteilschicht. Anschließend wird die Abdichtung
nach DIN 18531 zur Abdichtung von Dachterrassen,
Balkonen, Loggien und Laubengängen aufgebracht. Das
Abdichtungssystem auf PMMA-Harzbasis besteht nach der
Entkopplungs- und Lastverteilschicht aus einer
vliesarmierten Detail- und Flächenabdichtung sowie
einer Nutzschicht und unterschiedlichen
Oberflächenvarianten mit Rutschhemmungen von R 9 bis R
12.

System- und Produkteigenschaften (Triflex ProDrain +
Triflex BTS-P):
· Vollflächig vliesarmiertes Abdichtungssystem auf
Polymethylmethacrylatharzbasis (PMMA) auf
Entkopplungebene
· Entlüftend
· Auf durchfeuchteten Untergründen einsetzbar
· Mechanisch belastbar
· Selbsttragend
· Hohe Steifigkeit
· Sanierungsfreundlich
· Statisch geringe Aufbauhöhe von ca. 1 cm
· Hohe Festigkeit
· Geringes Flächengewicht
· Hydrolysebeständig
· Nahtlos
· Kalt applizierbar
· Schnell reaktiv
· Lösemittelfrei
· Dampfdicht
· Wurzel- und rhizomfest nach FLL-Verfahren
· Verarbeitungsbedingungen gemäß System- und
Produktbeschreibungen des Herstellers (z. B.
Anwendungstemperatur mind. 0 °C, Untergrundfeuchtigkeit
max. 6 Gew.-%, Oberflächentemperatur mind. 3 °C über
dem Taupunkt)
· Dynamisch rissüberbrückend
· Rissüberbrückend bis 3,0 mm in Anlehnung an PG-FLK
· Witterungsbeständig (UV, IR usw.)
· Chemisch beständig
· Brandverhalten nach EN 13501-5: Klasse BROOF(t1),
BROOF(t2), BROOF(t3), BROOF(t4)
· Brandverhalten nach EN 13501-1: Klasse E
· Europäische technische Bewertung mit CE-Kennzeichnung
in den jeweils höchsten Nutzungskategorien (W3, M und
S, P1 bis P4, S1 bis S4, TL4, TH4)
· Triflex ProDrain + Triflex BTS-P Variante S1 ist
schwer entflammbar (B1 nach DIN 4102 sowie Klasse Cfl-
s1 nach DIN EN 13501-1)

**01.0001 Baustelleneinrichtung**
Baustelle einrichten und nach Abschluss der Arbeiten
räumen. Vorhalten von Maschinen, Geräten, Werkzeugen
und sonstigen Betriebsmitteln, die zur Durchführung der
Arbeiten erforderlich sind.
Die Baustelle wird besenrein hinterlassen.
Einheit: psch
- Zuordnung: 391
- Zuordnung: 0

**01.0002 Hohllagen**
Vorhandene Oberflächen durch Abklopfen mit einem Hammer
auf Hohllagen untersuchen und entsprechende Stellen
markieren.
Einheit: psch
- Zuordnung: 397
- Zuordnung: 81

**01.0003 Ebenheit und Gefälle**
Prüfung des vorhandenen Untergrundes auf Ebenheit und
Gefälle.
Einheit: psch
- Zuordnung: 397
- Zuordnung: 81

*Hinweis*
Die Variante Triflex ProDrain + Triflex BTS-P S1
(schwer entflammbar) ist in der Fläche nur auf massiven
mineralischen Untergründen mit einer Rohdichte >1.350
kg/m³ einsetzbar
(z. B. Beton, Estrich und Leichtbeton).

**01.0004 Entfernen loser Beläge**
Entfernen von losen Belägen, um einen tragfähigen
Untergrund zu erhalten inkl. Abtransport und
ordnungsgemäßer Entsorgung von anfallendem Bauschutt.
Fehlstellen und Ausbrüche mittels schnellhärtender
mineralischer Egalisierung ausgleichen.
Einheit: m²
- Zuordnung: 352
- Zuordnung: 81

**01.0005 Schleifen**
Fliesenbeläge durch Schleifen mit geeignetem
Schleifgerät inkl. Reinigung, Aufnahme, Abtransport und
ordnungsgemäßer Entsorgung von anfallendem Bauschutt
vorbereiten.
Einheit: m²
- Zuordnung: 352
- Zuordnung: 81

**01.0006 Gefälleerstellung Estrich**
Gefälle erstellen oder Unebenheiten mit mineralischem
Estrich ausgleichen.
Dicke im Mittel: '..........' mm
Ausführung nach den technischen Richtlinien des
Materialherstellers.
Einheit: m²
- Zuordnung: 352
- Zuordnung: 81

*Hinweis*
Die Entlüftung der Entkopplungsschicht muss entweder
über die Stirnkante oder den Wandanschluss erfolgen
(Siehe Pos. "Entlüftung").

**01.0007 Triflex Grundierung für Kleber**
Z. B. bei Beton, Estrich, Leichtbeton.
Grundieren mit Triflex ProDrain Primer.
Verbrauch: mind. 0,15 kg/m²
Ausführung nach den technischen Richtlinien des
Materialherstellers. Die Haftung zum Untergrund ist
immer objektbezogen zu prüfen.
Einheit: m²
- Zuordnung: 352
- Zuordnung: 36

**01.0008 Triflex Entkopplungsbahn**
Kleber Triflex ProDrain Fix+ vollflächig mit einer
Glättkelle dünn vorlegen und frisch-in-frisch in einer
zweiten Lage mit einer Zahnkelle auftragen.
Die zugeschnittene Triflex Entkopplungsbahn DC-Mat
einlegen und andrücken.
Verbrauch Triflex ProDrain Fix+: mind. 4,50 kg/m²
Ausführung nach den technischen Richtlinien des
Materialherstellers.
Einheit: m²
- Zuordnung: 352
- Zuordnung: 36

**01.0009 Triflex Lastverteilung**
Erstellen der Lastverteilschicht mit Triflex Cryl
Primer 276 in zwei Lagen.
Verbrauch: mind. 1,10 kg/m²
Ausführung nach den technischen Richtlinien des
Materialherstellers.
Einheit: m²
- Zuordnung: 352
- Zuordnung: 36

**01.0010 Gefälleerstellung**
Zulage: Gefälleerstellung oder Unebenheiten mit Triflex
Cryl Level 215+ ausgleichen. Arbeitsfugen über
Stoßfugen der Entkopplungsbahn ausbilden und mit
Triflex ProDetail inkl. Triflex Spezialvlies
streifenförmig überarbeiten.
Dicke im Mittel: '.........' mm
Verbrauch Triflex Cryl Level 215+: ca. 2,20 kg/m² pro
mm Schichtdicke
Verbrauch Triflex ProDetail: mind. 3,00 kg/m²
Ausführung nach den technischen Richtlinien des
Materialherstellers.
Einheit: m²
- Zuordnung: 352
- Zuordnung: 25

*Hinweis*
Die Entlüftung der Entkopplungsschicht muss entweder
über die Stirnkante oder den Wandanschluss erfolgen.

**01.0011 Entlüftung über Stirnkante**
Montage und Einkleben des Triflex Balkon
Abschlussprofils oder eines Traufblechs mit Triflex
Cryl Spachtel.
Verbrauch Triflex Cryl Spachtel: ca. 1,40 kg/m² pro mm
Schichtdicke
Abdichten des Übergang zwischen Lastverteilschicht und
Traufblech mit Triflex ProDetail inkl. Triflex
Spezialvlies.
Verbrauch Triflex ProDetail: mind. 3,00 kg/m²
Ausführung nach den technischen Richtlinien des
Materialherstellers erstellen.
(Siehe Triflex Systemzeichnung ProDrain-2906)
Einheit: m
- Zuordnung: 352
- Zuordnung: 18

**01.0012 Entlüftung über Wandanschluss**
Montage und Einkleben eines Wandabschlussblechs mit
Triflex Cryl Spachtel.
Verbrauch: ca. 1,40 kg/m² pro mm Schichtdicke
Abdichten des Wandanschlusses mit Triflex ProDetail
inkl. Triflex Spezialvlies.
Verbrauch Triflex ProDetail: mind. 3,00 kg/m²
Überhangblech mit Triflex Cryl Spachtel einkleben.
Abdichten des Überhangblechs mit Triflex ProDetail
inkl. Triflex Spezialvlies.
Verbrauch Triflex ProDetail: mind. 3,00 kg/m²
Ausführung nach den technischen Richtlinien des
Materialherstellers erstellen.
(Siehe Triflex Systemzeichnung ProDrain-2903)
Einheit: m
- Zuordnung: 352
- Zuordnung: 18

*Hinweis*
Nur für Anschlüsse und Details.

**01.0013 Grundierung Beton / Holz**
Z. B. bei Beton, Estrich, Fliesen, Holz, Leichtbeton,
Putz/Mauerwerk.
Grundieren mit Triflex Cryl Primer 276.
Verbrauch: mind. 0,40 kg/m²
Ausführung nach den technischen Richtlinien des
Materialherstellers. Die Haftung zum Untergrund ist
immer objektbezogen zu prüfen.
Einheit: m²
- Zuordnung: 352
- Zuordnung: 81

**01.0014 Grundierung Wärmedämm-Verbundsystem**
Z. B. bei Wärmedämm-Verbundsystemen,
kunststoffmodifiziertem Mörtel.
Grundieren mit Triflex Pox R 100 inkl. Absandung im
Überschuss mit Quarzsand, Körnung 0,2-0,6 mm. Entfernen
des Überschusses nach Aushärtung.
Anschlusshöhe: '.........' cm
Verbrauch Triflex Pox R 100: mind. 0,30 kg/m²
Verbrauch Quarzsand 0,2-0,6 mm: mind. 2,00 kg/m²
Ausführung nach den technischen Richtlinien des
Materialherstellers. Die Haftung zum Untergrund ist
immer objektbezogen zu prüfen.
Einheit: m²
- Zuordnung: 352
- Zuordnung: 81

**01.0015 Grundierung Glas**
Grundieren mit Triflex Glas Primer inkl. vorheriger
Reinigung der Fläche mit Triflex Glas Reiniger.
Verbrauch Triflex Glas Reiniger: mind. 0,05 l/m²
Verbrauch Triflex Glas Primer: ca. 0,05 l/m²
Ausführung nach den technischen Richtlinien des
Materialherstellers. Die Haftung zum Untergrund ist
immer objektbezogen zu prüfen.
Einheit: m²
- Zuordnung: 352
- Zuordnung: 81

**01.0016 Grundierung Metall**
Z. B. bei Edelstahl, Stahl und Zink.
Grundieren mit Triflex Metal Primer inkl. vorheriger
Reinigung der Fläche mit Triflex Reiniger.
Verbrauch Triflex Reiniger: mind. 0,20 l/m²
Verbrauch Triflex Metal Primer: ca. 0,15 l/m²
Ausführung nach den technischen Richtlinien des
Materialherstellers. Die Haftung zum Untergrund ist
immer objektbezogen zu prüfen.
Einheit: m²
- Zuordnung: 352
- Zuordnung: 81

*Hinweis*
Herstellung von Detailabdichtungen mit Triflex
ProDetail inkl. Triflex Spezialvlies. Das
Abdichtungssystem Triflex ProDetail besitzt eine ETA-
Bewertung (ETA Nr. 06/0269) mit CE-Kennzeichnung in den
jeweils höchsten Nutzungskategorien W3, M und S, P1 bis
P4, S1 bis S4, TL4, TH4, BROOF(t1), BROOF(t2),
BROOF(t3), BROOF(t4).
· Brandverhalten: Klasse E nach DIN EN 13501-1
· Triflex ProDetail entspricht der DIN 18531 und der
Fachregel für Abdichtungen des ZVDH
(Flachdachrichtlinie)
· Besitzt ein allgemeines bauaufsichtliches Prüfzeugnis
(abP) nach PG-FLK gemäß VV TB, lfd. Nr. C 3.28
· Nachweis der Wurzelfestigkeit nach FLL-Verfahren und
Widerstand gegenüber Hagelschlag nach DIN EN 13583 für
harte und flexible Untergründe
· Statische Rissüberbrückung: 3 mm nach DIN EN 1062-7
· Dynamische Rissberbrückung: 1 mm auf Grundlage der
Prüfungen zur ETA-Bewertung

**01.0017 Wandanschluss, geschlossen**
Abdichten des Wandanschlusses mit Triflex ProDetail
inkl. Triflex Spezialvlies.
Verbrauch Triflex ProDetail: mind. 3,00 kg/m²
Ausführung nach den technischen Richtlinien des
Materialherstellers.
(Siehe Triflex Systemzeichnung ProDrain-2902)
Eigenschaften der Detailabdichtung Triflex ProDetail
siehe Pos. "ETA-Bewertung".
Einheit: m
- Zuordnung: 363
- Zuordnung: 21

**01.0018 Wandanschluss, Erhöhung Zwischenhaftung**
Für einen besseren Haftverbund zwischen der Triflex-
Abdichtung und dem späteren Wärmedämmverbundsystem.
Erstellung einer Nutzschicht auf der Abdichtung nach
Pos. "Wandanschluss, geschlossen" mit Triflex ProDetail
inkl. Absandung im Überschuss mit Quarzsand, Körnung
0,7-1,2 mm. Entfernen des Überschusses nach Aushärtung.
Triflex ProDetail, Verbrauch mind. 1,00 kg/m².
Quarzsand 0,7-1,2 mm, Verbrauch mind. 7,00 kg/m² im
Überschuss.
Ausführung nach den technischen Richtlinien des
Materialherstellers.
Einheit: m
- Zuordnung: 363
- Zuordnung: 21

**01.0019 Türschwelle**
Abdichten der Türschwelle mit Triflex ProDetail inkl.
Triflex Spezialvlies.
Verbrauch Triflex ProDetail: mind. 3,00 kg/m²
Ausführung nach den technischen Richtlinien des
Materialherstellers.
(Siehe Triflex Systemzeichnung ProDrain-2902, analog)
Eigenschaften der Detailabdichtung Triflex ProDetail
siehe Pos. "ETA-Bewertung".
Einheit: m
- Zuordnung: 363
- Zuordnung: 21

**01.0020 Gully**
Abdichten des Entwässerungseinlaufs mit Triflex
ProDetail inkl. Triflex Spezialvlies.
Verbrauch Triflex ProDetail: mind. 3,00 kg/m²
Ausführung nach den technischen Richtlinien des
Materialherstellers.
(Siehe Triflex Systemzeichnung ProDrain-2904)
Eigenschaften der Detailabdichtung Triflex ProDetail
siehe Pos. "ETA-Bewertung".
Einheit: Stk
- Zuordnung: 363
- Zuordnung: 21

**01.0021 Rinne**
Abdichten des Rinneneinlaufs mit Triflex ProDetail
inkl. Triflex Spezialvlies.
Verbrauch Triflex ProDetail: mind. 3,00 kg/m²
Ausführung nach den technischen Richtlinien des
Materialherstellers. (Siehe Triflex Systemzeichnung
ProDrain-2904, analog)
Eigenschaften der Detailabdichtung Triflex ProDetail
siehe Pos. "ETA-Bewertung".
Einheit: m
- Zuordnung: 363
- Zuordnung: 21

**01.0022 Stützenanschluss**
Abdichten des Stützenanschlusses mit Triflex ProDetail
inkl. Triflex Spezialvlies.
Verbrauch Triflex ProDetail: mind. 3,00 kg/m²
Ausführung nach den technischen Richtlinien des
Materialherstellers.
(Siehe Triflex Systemzeichnung BTS-P-2704, analog)
Eigenschaften der Detailabdichtung Triflex ProDetail
siehe Pos. "ETA-Bewertung".
Einheit: Stk
- Zuordnung: 363
- Zuordnung: 21

**01.0023 Durchdringung**
Abdichten der Durchdringung mit Triflex ProDetail inkl.
Triflex Spezialvlies.
Verbrauch Triflex ProDetail: mind. 3,00 kg/m²
Ausführung nach den technischen Richtlinien des
Materialherstellers.
(Siehe Triflex Systemzeichnung BTS-P-2704, analog)
Eigenschaften der Detailabdichtung Triflex ProDetail
siehe Pos. "ETA-Bewertung".
Einheit: Stk
- Zuordnung: 363
- Zuordnung: 21

**01.0024 Stirnkante mit vorgehängter Rinne**
Abdichten der Stirnkante mit Triflex ProDetail inkl.
Triflex Spezialvlies.
Verbrauch Triflex ProDetail: mind. 3,00 kg/m²
Ausführung nach den technischen Richtlinien des
Materialherstellers.
(Siehe Triflex Systemzeichnung BTS-P-2706, analog)
Eigenschaften der Detailabdichtung Triflex ProDetail
siehe Pos. "ETA-Bewertung".
Einheit: m
- Zuordnung: 363
- Zuordnung: 21

**01.0025 Stirnkante mit Traufblech**
Abdichten der Stirnkante mit Triflex ProDetail inkl.
Triflex Spezialvlies.
Verbrauch Triflex ProDetail: mind. 3,00 kg/m²
Ausführung nach den technischen Richtlinien des
Materialherstellers.
(Siehe Triflex Systemzeichnung ProDrain-2905, analog)
Eigenschaften der Detailabdichtung Triflex ProDetail
siehe Pos. "ETA-Bewertung".
Einheit: m
- Zuordnung: 363
- Zuordnung: 21

**01.0026 Stirnkante mit Abschlussprofil**
Montage und Einkleben des Triflex Balkon
Abschlussprofils mit Triflex Cryl Spachtel.
Verbrauch Triflex Cryl Spachtel: ca. 1,40 kg/m² pro mm
Schichtdicke
Abdichten der Stirnkante mit Triflex ProDetail inkl.
Triflex Spezialvlies.
Verbrauch Triflex ProDetail: mind. 3,00 kg/m²
Ausführung nach den technischen Richtlinien des
Materialherstellers.
(Siehe Triflex Systemzeichnung ProDrain-2905)
Eigenschaften der Detailabdichtung Triflex ProDetail
siehe Pos. "ETA-Bewertung".
Einheit: m
- Zuordnung: 363
- Zuordnung: 21

**01.0027 Stirnkante mit Abschlussprofil P 250**
Montage und Einkleben des Triflex Balkon
Abschlussprofils P 250 mit Triflex Cryl Spachtel.
Verbrauch Triflex Cryl Spachtel: ca. 1,40 kg/m² pro mm
Schichtdicke
Abdichten der Stirnkante mit Triflex ProDetail inkl.
Triflex Spezialvlies.
Verbrauch Triflex ProDetail: mind. 3,00 kg/m²
Ausführung nach den technischen Richtlinien des
Materialherstellers.
(Siehe Triflex Systemzeichnung ProDrain-2905, analog)
Eigenschaften der Detailabdichtung Triflex ProDetail
siehe Pos. "ETA-Bewertung".
Einheit: m
- Zuordnung: 363
- Zuordnung: 21

**01.0028 Wandanschluss über selbsttragendem Wärmedämmelement**
Z. B. Schöck Isokorb®.
Abdichten des Wandanschlusses inkl. des
Wärmedämmelements mit Triflex ProDetail inkl. Triflex
Spezialvlies.
Ausführung gemäß Detailzeichnung
Plan Nr. '.........'
Verbrauch Triflex ProDetail: mind. 3,00 kg/m²
Wärmedämmelement, Marke / Typ:
'.........'
Ausführung nach den technischen Richtlinien des
Materialherstellers.
Eigenschaften der Detailabdichtung Triflex ProDetail
siehe Pos. "ETA-Bewertung".
Einheit: m
- Zuordnung: 363
- Zuordnung: 21

**01.0029 Fenster**
Abdichten der Fenster mit Triflex ProDetail inkl.
Triflex Spezialvlies.
Verbrauch Triflex ProDetail: mind. 3,00 kg/m²
Ausführung nach den technischen Richtlinien des
Materialherstellers.
Eigenschaften der Detailabdichtung Triflex ProDetail
siehe Pos. "ETA-Bewertung".
Einheit: m
- Zuordnung: 363
- Zuordnung: 21

*Hinweis*
Herstellung von Fugenabdichtungen mit Triflex ProDetail
inkl. Triflex Spezialvlies. Das Abdichtungssystem
Triflex ProDetail besitzt eine ETA-Bewertung (ETA Nr.
06/0269) mit CE-Kennzeichnung in den jeweils höchsten
Nutzungskategorien W3, M und S, P1 bis P4, S1 bis S4,
TL4, TH4, BROOF(t1), BROOF(t2), BROOF(t3), BROOF(t4).
· Brandverhalten: Klasse E nach DIN EN 13501-1
· Triflex ProDetail entspricht der DIN 18531 und der
Fachregel für Abdichtungen des ZVDH
(Flachdachrichtlinie)
· Besitzt ein allgemeines bauaufsichtliches Prüfzeugnis
(abP) nach PG-FLK gemäß VV TB, lfd. Nr. C 3.28
· Nachweis der Wurzelfestigkeit nach FLL-Verfahren und
Widerstand gegenüber Hagelschlag nach DIN EN 13583 für
harte und flexible Untergründe
· Statische Rissüberbrückung: 3 mm nach DIN EN 1062-7
· Dynamische Rissberbrückung: 1 mm auf Grundlage der
Prüfungen zur ETA-Bewertung

**01.0030 Arbeitsfuge Fläche**
Abdichten der Arbeitsfuge mit Triflex ProDetail inkl.
Triflex Spezialvlies.
Verbrauch Triflex ProDetail: mind. 0,60 kg/m
Ausführung nach den technischen Richtlinien des
Materialherstellers.
(Siehe Triflex Systemzeichnung ProDrain-2907)
Eigenschaften der Fugenabdichtung Triflex ProDetail
siehe Pos. "ETA-Bewertung".
Einheit: m
- Zuordnung: 363
- Zuordnung: 21

**01.0031 Bewegungsfuge Fläche**
Abdichten der Bewegungsfuge mit Triflex ProDetail inkl.
Triflex Spezialvlies.
Verbrauch Triflex ProDetail: mind. 1,20 kg/m
Ausführung nach den technischen Richtlinien des
Materialherstellers.
(Siehe Triflex Systemzeichnung ProDrain-2908)
Eigenschaften der Fugenabdichtung Triflex ProDetail
siehe Pos. "ETA-Bewertung".
Einheit: m
- Zuordnung: 363
- Zuordnung: 21

**01.0032 Bewegungsfuge Wandanschluss**
Abdichten der Bewegungsfuge mit Triflex ProDetail inkl.
Triflex Spezialvlies.
Verbrauch Triflex ProDetail: mind. 1,20 kg/m
Ausführung nach den technischen Richtlinien des
Materialherstellers.
(Siehe Triflex Systemzeichnung ProDrain-2909)
Eigenschaften der Fugenabdichtung Triflex ProDetail
siehe Pos. "ETA-Bewertung".
Einheit: m
- Zuordnung: 363
- Zuordnung: 21

*Hinweis*
Herstellung von Flächenabdichtungen mit Triflex
ProTerra inkl. Triflex Spezialvlies. Das
Abdichtungssystem Triflex ProTerra besitzt eine ETA-
Bewertung (ETA Nr. 04/0019) mit CE-Kennzeichnung in den
jeweils höchsten Nutzungskategorien W3, M und S, P1 bis
P4, S1 bis S4, TL4, TH4, BROOF(t1), BROOF(t2),
BROOF(t3), BROOF(t4).
· Brandverhalten: Klasse E nach DIN EN 13501-1
· Triflex ProTerra entspricht der DIN 18531 und der
Fachregel für Abdichtungen des ZVDH
(Flachdachrichtlinie)
· Besitzt ein allgemeines bauaufsichtliches Prüfzeugnis
(abP) nach PG-FLK gemäß VV TB, lfd. Nr. C 3.28
· Nachweis der Wurzelfestigkeit nach FLL-Verfahren und
Widerstand gegenüber Hagelschlag nach DIN EN 13583 für
harte und flexible Untergründe
· Statische Rissüberbrückung: 3 mm nach DIN EN 1062-7
· Dynamische Rissberbrückung: 1 mm auf Grundlage der
Prüfungen zur ETA-Bewertung

**01.0033 Flächenabdichtung**
Abdichten der Fläche mit Triflex ProTerra inkl. Triflex
Spezialvlies.
Verbrauch Triflex ProDetail: mind. 3,00 kg/m²
Ausführung nach den technischen Richtlinien des
Materialherstellers.
(Siehe Triflex Systemzeichnung ProDrain-2901)

System- und Produkteigenschaften (Triflex ProDrain +
Triflex BTS-P):
· Vollflächig vliesarmiertes Abdichtungssystem auf
Polymethylmethacrylatharzbasis (PMMA) auf
Entkopplungebene
· Entlüftend
· Auf durchfeuchteten Untergründen einsetzbar
· Mechanisch belastbar
· Selbsttragend
· Hohe Steifigkeit
· Sanierungsfreundlich
· Statisch geringe Aufbauhöhe von ca. 1 cm
· Hohe Festigkeit
· Geringes Flächengewicht
· Hydrolysebeständig
· Nahtlos
· Kalt applizierbar
· Schnell reaktiv
· Lösemittelfrei
· Dampfdicht
· Wurzel- und rhizomfest nach FLL-Verfahren
· Verarbeitungsbedingungen gemäß System- und
Produktbeschreibungen des Herstellers (z. B.
Anwendungstemperatur mind. 0 °C, Untergrundfeuchtigkeit
max. 6 Gew.-%, Oberflächentemperatur mind. 3 °C über
dem Taupunkt)
· Dynamisch rissüberbrückend
· Rissüberbrückend bis 3,0 mm in Anlehnung an PG-FLK
· Witterungsbeständig (UV, IR usw.)
· Chemisch beständig
· Brandverhalten nach EN 13501-5: Klasse BROOF(t1),
BROOF(t2), BROOF(t3), BROOF(t4)
· Brandverhalten nach EN 13501-1: Klasse E
· Europäische technische Bewertung mit CE-Kennzeichnung
in den jeweils höchsten Nutzungskategorien (W3, M und
S, P1 bis P4, S1 bis S4, TL4, TH4)
· Triflex ProDrain + Triflex BTS-P Variante S1 ist
schwer entflammbar (B1 nach DIN 4102 sowie Klasse Bfl-
s1 nach DIN EN 13501-1)
Einheit: m²
- Zuordnung: 363
- Zuordnung: 21

**01.0034 Nutzschicht - Standard**
Beschichten der Fläche mit Triflex ProFloor.
Verbrauch: mind. 4,00 kg/m²
Ausführung nach den technischen Richtlinien des
Materialherstellers.
(Siehe Triflex Systemzeichnung ProDrain-2901)
Einheit: m²
- Zuordnung: 352
- Zuordnung: 34

**01.0035 Nutzschicht - Variante S1 (schwer entflammbar)**
Beschichten der Fläche mit Triflex ProFloor S1.
Verbrauch: mind. 4,00 kg/m²
Ausführung nach den technischen Richtlinien des
Materialherstellers.
(Siehe Triflex Systemzeichnung ProDrain-2901)

Klassifizierung des Brandverhaltens Bfl-s1 für den
Systemaufbau Triflex ProDrain mit BTS-P, Variante S1
mit Triflex ProFloor S1 und Triflex Cryl Finish S1.
Einheit: m²
- Zuordnung: 352
- Zuordnung: 34

**01.0036 Oberfläche "Micro Chips" (R 9) - Standard**
Versiegelung der Fläche und Details mit Triflex Cryl
Finish 205, Oberfläche mit Triflex Micro Chips
Einstreuung.
Farbton: '.........' nach Wahl des
Auftraggebers.
Verbrauch Triflex Cryl Finish 205: mind. 0,50 kg/m²
Verbrauch Triflex Micro Chips: mind. 0,05 kg/m²
Ausführung nach den technischen Richtlinien des
Materialherstellers.
(Nicht für die Variante Triflex BTS-P S1 (schwer
entflammbar) geeignet.)
Einheit: m²
- Zuordnung: 352
- Zuordnung: 34

**01.0037 Oberfläche "Micro Chips" (R 9) - Variante S1 (schwer entflammbar)**
Versiegelung der Fläche und Details mit Triflex Cryl
Finish S1, Oberfläche mit Triflex Micro Chips
Einstreuung.
Farbton: '.........' nach Wahl des
Auftraggebers.
Verbrauch Triflex Cryl Finish S1: mind. 0,50 kg/m²
Verbrauch Triflex Micro Chips: mind. 0,05 kg/m²
Ausführung nach den technischen Richtlinien des
Materialherstellers.
Einheit: m²
- Zuordnung: 352
- Zuordnung: 312

**01.0038 Oberfläche "Colour Design" (R 10)**
Versiegelung der Fläche und Details mit Triflex Cryl
Finish 205, Oberfläche mit Triflex Colour Mix
Einstreuung, Kopfversiegelung mit Triflex Cryl Finish
Satin.
Farbton Triflex Colour Design: '.........'
nach Wahl des Auftraggebers.
Verbrauch Triflex Cryl Finish 205: mind. 0,50 kg/m²
Verbrauch Triflex Colour Mix: mind. 0,80-1,00 kg/m²
Verbrauch Triflex Cryl Finish Satin: mind. 0,35 kg/m²
Ausführung nach den technischen Richtlinien des
Materialherstellers.
(Nicht für die Variante Triflex BTS-P S1 (schwer
entflammbar) geeignet.)
Einheit: m²
- Zuordnung: 352
- Zuordnung: 34

**01.0039 Oberfläche "Creative Design" (R 9) Standard Ausführung mit Triflex Micro Chips**
Versiegelung der Fläche und Details mit Triflex Cryl
Finish 205 (Fugenfarbton).
Fugenfarbton: '.........' nach Wahl des
Auftraggebers.
Verbrauch Triflex Cryl Finish 205: mind. 0,50 kg/m²
Aufkleben der Triflex Design Folie.
Fliesenmuster: '.........' nach Wahl des
Auftraggebers.
Versiegelung der Fläche mit Triflex Cryl Finish 205
(Flächenfarbton), Oberfläche mit Triflex Micro Chips
Einstreuung.
Flächenfarbton: '.........' nach Wahl des
Auftraggebers.
Entfernen der aufgeklebten Folie nach Aushärtung der
Oberfläche.
Verbrauch Triflex Cryl Finish 205: mind. 0,50 kg/m²
Verbrauch Triflex Micro Chips: mind. 0,05 kg/m²
Ausführung nach den technischen Richtlinien des
Materialherstellers.
(Nicht für die Variante Triflex BTS-P S1 (schwer
entflammbar) geeignet.)
Einheit: m²
- Zuordnung: 352
- Zuordnung: 34

**01.0040 Oberfläche "Creative Design" (R 10) Standard Ausführung mit Triflex Colour Mix**
Versiegelung der Fläche und Details mit Triflex Cryl
Finish 205 (Fugenfarbton).
Fugenfarbton: '.........' nach Wahl des
Auftraggebers.
Verbrauch Triflex Cryl Finish 205: mind. 0,50 kg/m²
Aufkleben der Triflex Design Folie.
Fliesenmuster: '.........' nach Wahl des
Auftraggebers.
Versiegelung der Fläche mit Triflex Cryl Finish 205
(Flächenfarbton), Oberfläche mit Triflex Colour Mix
Einstreuung.
Flächenfarbton: '.........' nach Wahl des
Auftraggebers.
Entfernen der aufgeklebten Folie nach Aushärtung der
Oberfläche.
Verbrauch Triflex Cryl Finish 205: mind. 0,50 kg/m²
Verbrauch Triflex Colour Mix: mind. 0,80-1,00 kg/m²
Kopfversiegelung mit Triflex Cryl Finish Satin
Verbrauch: mind. 0,35 kg/m²
Ausführung nach den technischen Richtlinien des
Materialherstellers.
(Nicht für die Variante Triflex BTS-P S1 (schwer
entflammbar) geeignet.)
Einheit: m²
- Zuordnung: 352
- Zuordnung: 34

**01.0041 Oberfläche "Einstreuung, fein" (R 11) - Standard**
Versiegelung der Fläche und Details mit Triflex Cryl
Finish 205 mit Quarzsand Einstreuung, Körnung 0,2-0,6
mm.
Farbton: '.........' nach Wahl des
Auftraggebers.
Verbrauch Triflex Cryl Finish 205: mind. 0,50 kg/m²
Verbrauch Quarzsand 0,2-0,6 mm: mind. 3,00 kg/m²
Zweite Versiegelung mit Triflex Cryl Finish 205,
Oberfläche mit Triflex Micro Chips Einstreuung.
Verbrauch Triflex Cryl Finish 205: mind. 0,70 kg/m²
Verbrauch Triflex Micro Chips: mind. 0,05 kg/m²
Ausführung nach den technischen Richtlinien des
Materialherstellers.
(Nicht für die Variante Triflex BTS-P S1 (schwer
entflammbar) geeignet.)
Einheit: m²
- Zuordnung: 352
- Zuordnung: 34

**01.0042 Oberfläche "Einstreuung, fein" (R 11) - Variante S1 (schwer entflammbar)**
Versiegelung der Fläche und Details mit Triflex Cryl
Finish S1 mit Quarzsand Einstreuung, Körnung 0,2-0,6
mm.
Farbton: '.........' nach Wahl des
Auftraggebers.
Verbrauch Triflex Cryl Finish S1: mind. 0,50 kg/m²
Verbrauch Quarzsand 0,2-0,6 mm: mind. 3,00 kg/m²
Zweite Versiegelung mit Triflex Cryl Finish S1,
Oberfläche mit Triflex Micro Chips Einstreuung.
Verbrauch Triflex Cryl Finish S1: mind. 0,70 kg/m²
Verbrauch Triflex Micro Chips: mind. 0,05 kg/m²
Ausführung nach den technischen Richtlinien des
Materialherstellers.
Einheit: m²
- Zuordnung: 352
- Zuordnung: 34

**01.0043 Oberfläche "Einstreuung, grob" (R 12) - Standard**
Absandung der noch frischen Nutzschicht Triflex
ProFloor mit Quarzsand, Körnung 0,7-1,2 mm.
Verbrauch Quarzsand 0,7-1,2 mm: mind. 7,00 kg/m²
Versiegelung der Fläche und Details mit Triflex Cryl
Finish 205, Oberfläche mit Triflex Micro Chips
Einstreuung.
Farbton: '.........' nach Wahl des
Auftraggebers.
Verbrauch Triflex Cryl Finish 205: mind. 0,70 kg/m²
Verbrauch Triflex Micro Chips: mind. 0,05 kg/m²
Ausführung nach den technischen Richtlinien des
Materialherstellers.
(Nicht für die Variante Triflex BTS-P S1 (schwer
entflammbar) geeignet.)
Einheit: m²
- Zuordnung: 352
- Zuordnung: 34

**01.0044 Oberfläche "Einstreuung, grob" (R 12) - Variante S1 (schwer entflammbar)**
Absandung der noch frischen Nutzschicht Triflex
ProFloor S1 mit Quarzsand, Körnung 0,7-1,2 mm.
Verbrauch Quarzsand 0,7-1,2 mm: mind. 7,00 kg/m²
Versiegelung der Fläche und Details mit Triflex Cryl
Finish S1, Oberfläche mit Triflex Micro Chips
Einstreuung.
Farbton: '.........' nach Wahl des
Auftraggebers.
Verbrauch Triflex Cryl Finish S1: mind. 0,70 kg/m²
Verbrauch Triflex Micro Chips: mind. 0,05 kg/m²
Ausführung nach den technischen Richtlinien des
Materialherstellers.
Einheit: m²
- Zuordnung: 352
- Zuordnung: 34

**01.0045 Stundenlohnarbeit eines Vorarbeiters**
Stundenlohnarbeit eines Vorarbeiters für nicht
aufgeführte Arbeiten, jedoch zum Nachweis und nur auf
Anordnung der Bauleitung oder Bauherrn.
Einheit: h
- Zuordnung: 352
- Zuordnung: 91

**01.0046 Stundenlohnarbeit eines Facharbeiters**
Stundenlohnarbeit eines Facharbeiters für nicht
aufgeführte Arbeiten, jedoch zum Nachweis und nur auf
Anordnung der Bauleitung oder Bauherrn.
Einheit: h
- Zuordnung: 352
- Zuordnung: 91

**01.0047 Stundenlohnarbeit eines Helfers**
Stundenlohnarbeit eines Helfers für nicht aufgeführte
Arbeiten, jedoch zum Nachweis und nur auf Anordnung der
Bauleitung oder Bauherrn.
Einheit: h
- Zuordnung: 352
- Zuordnung: 91

**01.0048 Materialverbrauch auf Nachweis**
Materialverbrauch für unvorhersehbare, aber für die
Durchführung der Leistung notwendigen zusätzlichen
Arbeiten, die nicht im Leistungsverzeichnis erfasst
sind.
Die Abrechnung erfolgt nach Aufwand auf Einzelnachweis.
Einheit: kg
- Zuordnung: 352
- Zuordnung: 21

**01.0049 Entsorgung**
Entsorgung aller Abfälle und Sondermüllstoffe
entsprechend den derzeit gültigen Gesetzen und
Durchführungsverordnungen.
Einheit: psch
- Zuordnung: 396
- Zuordnung: 87
